# Estação depuradora biológica de águas residuais

- Propriedade do ficheiro: CYPE INGENIEROS, S.A.
- Formato: FIEBDC-3/2002
- Moeda: EUR
- Custos indirectos: 3.00 %
- IVA: 23.00 %

**IUE052** Ud Estação depuradora biológica de águas residuais, tecnologia VFL, modelo AT75 "BIOVIANA", capacidade para 25 a 75 utilizadores (população equivalente), carga média de matéria orgânica contaminante (DBO5) de 3,6 kg/dia e caudal máximo de água depurada de 8100 litros/dia.
Fornecimento e instalação de estação depuradora biológica de águas residuais, tecnologia VFL, modelo AT75 "BIOVIANA", capacidade para 25 a 75 utilizadores (população equivalente), carga média de matéria orgânica contaminante (DBO5) de 3,6 kg/dia e caudal máximo de água depurada de 8100 litros/dia, equipada com uma estação de bombagem, um reactor biológico tipo AT, dois compressores e um depósito de lamas. Totalmente instalada e em funcionamento, sem incluir a escavação, a nivelação nem o enchimento do tardoz.
Inclui: Marcação. Colocação da estação depuradora. Ligação com as redes de abastecimento de água, de saneamento e eléctrica. Colocação em funcionamento.
Critério de medição de projecto: Número de unidades previstas, segundo documentação gráfica de Projecto.
Critério de medição de obra: Medir-se-á o número de unidades realmente executadas segundo especificações de Projecto.

| Código | Un | Descrição | Rendimento | Preço | Importância |
|---|---|---|---|---|---|
| mt46edb010D | Ud | Estação depuradora biológica de águas residuais, tecnologia VFL, modelo AT75 "BIOVIANA", capacidade para 25 a 75 utilizadores (população equivalente), carga média de matéria orgânica contaminante (DBO5) de 3,6 kg/dia e caudal máximo de água depurada de 8100 litros/dia, equipada com uma estação de bombagem, um reactor biológico tipo AT, dois compressores e um depósito de lamas, segundo NP EN 12566-3. (material) | 1.000 | 25951.80 | 25951.80 |
| mq04cag010a | h | Camião com grua de carga máxima 6 t. (equipamento) | 1.077 | 50.01 | 53.86 |
| mo008 | h | Oficial de 1ª canalizador. (mão de obra) | 6.462 | 17.41 | 112.50 |
| mo107 | h | Ajudante de canalizador. (mão de obra) | 6.462 | 16.42 | 106.11 |
| mo003 | h | Oficial de 1ª electricista. (mão de obra) | 2.154 | 17.41 | 37.50 |
| mo102 | h | Ajudante de electricista. (mão de obra) | 2.154 | 16.42 | 35.37 |
| % | % | Custos directos complementares | 2 % | 26297.14 | 525.94 |
|  |  | Custos directos |  |  | 26823.08 |
